# Interruptor automático 2P 125A 10kA

- Propiedad del archivo: CONSTRUNARIO
- Formato: FIEBDC-3/2012
- Programa: Construnario Versión 3.51
- Fecha de los precios: 29/07/2014
- Divisa: EUR

**DZ158-2-125** u Interruptor automático 2P 125A 10kA
· Interruptores automáticos de 1 a 4 polos (27 mm por módulo). Curva 8~12xIn · Intensidad nominal: 63, 80, 100 y 125A. Poder de corte: 10kA (10.000A) · Norma UNE-EN60947-2
