# Interruptor automático 1P 25A D 25kA

- Propiedad del archivo: CONSTRUNARIO
- Formato: FIEBDC-3/2012
- Programa: Construnario Versión 3.51
- Fecha de los precios: 29/07/2014
- Divisa: EUR

**Ex9B125 1P D25A** u Interruptor automático 1P 25A D 25kA
· Interruptores automáticos de 1 a 4 polos · Alta capacidad de corte: h asta 25kA, según UNE-EN60947-2 hasta 20kA, según UNE-EN60898-1 · Curvas B, C, D, según UNE-EN60898-1 · Norma UNE-EN60947-2
