# Bobina emisión corriente para Ex9B125 110-415Vca/110V-130Vcc

- Propiedad del archivo: CONSTRUNARIO
- Formato: FIEBDC-3/2012
- Programa: Construnario Versión 3.51
- Fecha de los precios: 30/07/2014
- Divisa: EUR

| Código | Ud | Descripción |
|---|---|---|
| SHT31 110V-415V AC110V-130V DC | u | Bobina emisión corriente para Ex9B125 110-415Vca/110V-130Vcc |
