# Bobina emisión corriente 1NA/NC para Ex9B125 12-24Vca/cc

- Propiedad del archivo: CONSTRUNARIO
- Formato: FIEBDC-3/2012
- Programa: Construnario Versión 3.51
- Fecha de los precios: 30/07/2014
- Divisa: EUR

**SHT3111 12-24V AC_DC** u Bobina emisión corriente 1NA/NC para Ex9B125 12-24Vca/cc
Bobina emisión corriente 1NA/1NC para Ex9B125 48Vca/cc.
