# Bobina mínima tensión para Ex9B125 220-240Vca

- Propiedad del archivo: CONSTRUNARIO
- Formato: FIEBDC-3/2012
- Programa: Construnario Versión 3.51
- Fecha de los precios: 30/07/2014
- Divisa: EUR

| Código | Ud | Descripción |
|---|---|---|
| UVT31 220-240V AC | u | Bobina mínima tensión para Ex9B125 220-240Vca |
