# Bobina mínima tensión 1NC para Ex9B125 48Vca-cc

- Propiedad del archivo: CONSTRUNARIO
- Formato: FIEBDC-3/2012
- Programa: Construnario Versión 3.51
- Fecha de los precios: 30/07/2014
- Divisa: EUR

| Código | Ud | Descripción |
|---|---|---|
| UVT3101 48V AC_DC | u | Bobina mínima tensión 1NC para Ex9B125 48Vca-cc |
