# Interruptor diferencial 2P 40A 30mA clase AC 10kA

- Propiedad del archivo: CONSTRUNARIO
- Formato: FIEBDC-3/2012
- Programa: Construnario Versión 3.51
- Fecha de los precios: 30/07/2014
- Divisa: EUR

| Código | Ud | Descripción |
|---|---|---|
| NL1-2-40-30AC10 | u | Interruptor diferencial 2P 40A 30mA clase AC 10kA |
