# Interruptor diferencial 4P 40A 300mA clase AC 10kA

- Propiedad del archivo: CONSTRUNARIO
- Formato: FIEBDC-3/2012
- Programa: Construnario Versión 3.51
- Fecha de los precios: 30/07/2014
- Divisa: EUR

| Código | Ud | Descripción |
|---|---|---|
| NL1-4-40-300AC10 | u | Interruptor diferencial 4P 40A 300mA clase AC 10kA |
