# Interruptor diferencial 4P 63A 300mA clase AS 10kA - selectivo

- Propiedad del archivo: CONSTRUNARIO
- Formato: FIEBDC-3/2012
- Programa: Construnario Versión 3.51
- Fecha de los precios: 30/07/2014
- Divisa: EUR

**NL1-4-63-300AS** u Interruptor diferencial 4P 63A 300mA clase AS 10kA - selectivo
· Polos: 2 y 4P · Intensidad nominal: 63, 80 y 100A · Poder de corte: 10kA (10.000A) · Sensibilidades: 300mA · Clases AS, ACS (Selectivos) · Diferencial de disparo retardado (150 - 500 ms) · Permiten una coordinación selectiva con los diferenciales instalados aguas abajo · Norma: UNE-EN61008-1
