# Interruptor diferencial rearmable 2P 40A 300mA clase A 10kA

- Propiedad del archivo: CONSTRUNARIO
- Formato: FIEBDC-3/2012
- Programa: Construnario Versión 3.51
- Fecha de los precios: 30/07/2014
- Divisa: EUR

**RE-NL1-2-40-300A** u Interruptor diferencial rearmable 2P 40A 300mA clase A 10kA
· Polos: 2 y 4P. Clase A · Intensidad nominal: 25, 40 y 63A · Poder de corte: 10kA (10.000A) · Sensibilidades: 30, 300mA · Norma: UNE-EN61008-1
