# Interruptor combinado 1P+N/2Mod. 10A C 300mA 10kA Clase AC

- Propiedad del archivo: CONSTRUNARIO
- Formato: FIEBDC-3/2012
- Programa: Construnario Versión 3.51
- Fecha de los precios: 30/07/2014
- Divisa: EUR

**NB1L-1N-10C300AC10_2** u Interruptor combinado 1P+N/2Mod. 10A C 300mA 10kA Clase AC
· Interruptores diferenciales combinados con automático · Polos: 1P+N. Clases A, AC. Curva C · 2 módulos 18 mm · Intensidad nominal: 6, 10, 16, 20, 25, 32 y 40A · Poder de corte: 6kA (6.000A), 10kA (10.000A) · Sensibilidades: 30, 100, 300mA · Embalaje independiente · Norma: UNE-EN61008-1
