# Bobinas de emisión de corriente - disparo por un impulso de tensión para series NB1, NBH8, NB1L (230/400 Vca)

- Propiedad del archivo: CONSTRUNARIO
- Formato: FIEBDC-3/2012
- Programa: Construnario Versión 3.51
- Fecha de los precios: 01/08/2014
- Divisa: EUR

**S9** u Bobinas de emisión de corriente - disparo por un impulso de tensión para series NB1, NBH8, NB1L (230/400 Vca)
Bobinas de emisión de corriente - disparo por un impulso de tensión para series NB1, NBH8, NB1L (anchura: 18mm).
