# Bobinas de emisión de corriente - disparo por un impulso de tensión para series NB1, NBH8, NB1L (48 Vca/cc)

- Propiedad del archivo: CONSTRUNARIO
- Formato: FIEBDC-3/2012
- Programa: Construnario Versión 3.51
- Fecha de los precios: 01/08/2014
- Divisa: EUR

| Código | Ud | Descripción |
|---|---|---|
| S9-48V | u | Bobinas de emisión de corriente - disparo por un impulso de tensión para series NB1, NBH8, NB1L (48 Vca/cc) |
