# Bobina mínima tensión 40VA NB1+NBH8+NB1L 230Vca

- Propiedad del archivo: CONSTRUNARIO
- Formato: FIEBDC-3/2012
- Programa: Construnario Versión 3.51
- Fecha de los precios: 01/08/2014
- Divisa: EUR

| Código | Ud | Descripción |
|---|---|---|
| V9-230VCA | u | Bobina mínima tensión 40VA NB1+NBH8+NB1L 230Vca |
