# Bobina de emisión de corriente para serie DZ158 (230/400 Vca)

- Propiedad del archivo: CONSTRUNARIO
- Formato: FIEBDC-3/2012
- Programa: Construnario Versión 3.51
- Fecha de los precios: 01/08/2014
- Divisa: EUR

| Código | Ud | Descripción |
|---|---|---|
| SHT-1 | u | Bobina de emisión de corriente para serie DZ158 (230/400 Vca) |
