# Bobina de mínima tensión para serie DZ158 (230 Vca)

- Propiedad del archivo: CONSTRUNARIO
- Formato: FIEBDC-3/2012
- Programa: Construnario Versión 3.51
- Fecha de los precios: 01/08/2014
- Divisa: EUR

| Código | Ud | Descripción |
|---|---|---|
| UV-1 | u | Bobina de mínima tensión para serie DZ158 (230 Vca) |
