# Peine tipo pin 100A 1P Long.: 1 metro

- Propiedad del archivo: CONSTRUNARIO
- Formato: FIEBDC-3/2012
- Programa: Construnario VersiĆ³n 3.51
- Fecha de los precios: 01/08/2014
- Divisa: EUR

| Código | Ud | Descripción |
|---|---|---|
| BB101-100 | u | Peine tipo pin 100A 1P Long.: 1 metro |
