# PSP2-eB216 - Protector sobretensiones permanente 230Vca

- Propiedad del archivo: CONSTRUNARIO
- Formato: FIEBDC-3/2012
- Programa: Construnario Versión 3.51
- Fecha de los precios: 01/08/2014
- Divisa: EUR

**PSP2-eB216** u PSP2-eB216 - Protector sobretensiones permanente 230Vca
Protección contra sobretensiones permanentes.
