# PSP4/UB425 - Protector sobretensiones permanente 400Vca

- Propiedad del archivo: CONSTRUNARIO
- Formato: FIEBDC-3/2012
- Programa: Construnario Versión 3.51
- Fecha de los precios: 01/08/2014
- Divisa: EUR

**PSP4_UB425** u PSP4/UB425 - Protector sobretensiones permanente 400Vca
Protección contra sobretensiones permanentes.
