# PSP4-DZ4100 - Protector Sobretensiones Permanente 400Vca+DZ158-4-100

- Propiedad del archivo: CONSTRUNARIO
- Formato: FIEBDC-3/2012
- Programa: Construnario VersiĆ³n 3.51
- Fecha de los precios: 01/08/2014
- Divisa: EUR

**PSP4-DZ4100** u PSP4-DZ4100 - Protector Sobretensiones Permanente 400Vca+DZ158-4-100
Protector sobretensiones permanente 400Vca+DZ158-4-63.
