# NU6-II-4-25-550 - Protección contra sobretensiones transitorias

- Propiedad del archivo: CONSTRUNARIO
- Formato: FIEBDC-3/2012
- Programa: Construnario Versión 3.51
- Fecha de los precios: 01/08/2014
- Divisa: EUR

**NU6-II-4-25-550** u NU6-II-4-25-550 - Protección contra sobretensiones transitorias
· Clase/Tipo: II · Cartucho recambiable · Categoría de protección: II · Corriente de choque: 15,25,40kA, Onda 8/20 µs · Norma: UNE-EN61643-1
