# Contactor conex.tornillos modular 25A 2NA+2NC 230Vca

- Propiedad del archivo: CONSTRUNARIO
- Formato: FIEBDC-3/2012
- Programa: Construnario Versión 3.51
- Fecha de los precios: 01/08/2014
- Divisa: EUR

| Código | Ud | Descripción |
|---|---|---|
| NCH8-25_22-230 | u | Contactor conex.tornillos modular 25A 2NA+2NC 230Vca |
