# Seccionador manual 1P 125A

- Propiedad del archivo: CONSTRUNARIO
- Formato: FIEBDC-3/2012
- Programa: Construnario Versión 3.51
- Fecha de los precios: 01/08/2014
- Divisa: EUR

| Código | Ud | Descripción |
|---|---|---|
| NH4-1-125 | u | Seccionador manual 1P 125A |
