# Piloto led modular 24Vca/Vcc blanco

- Propiedad del archivo: CONSTRUNARIO
- Formato: FIEBDC-3/2012
- Programa: Construnario VersiĆ³n 3.51
- Fecha de los precios: 16/02/2015
- Divisa: EUR

| Código | Ud | Descripción |
|---|---|---|
| ND9-PB24 | u | Piloto led modular 24Vca/Vcc blanco |
