# Piloto led modular 230Vca/Vcc amarillo

- Propiedad del archivo: CONSTRUNARIO
- Formato: FIEBDC-3/2012
- Programa: Construnario VersiĆ³n 3.51
- Fecha de los precios: 16/02/2015
- Divisa: EUR

| Código | Ud | Descripción |
|---|---|---|
| ND9-PA230 | u | Piloto led modular 230Vca/Vcc amarillo |
