# Pulsador con piloto led modular 230Vca 3NA Rojo

- Propiedad del archivo: CONSTRUNARIO
- Formato: FIEBDC-3/2012
- Programa: Construnario VersiĆ³n 3.51
- Fecha de los precios: 28/08/2014
- Divisa: EUR

| Código | Ud | Descripción |
|---|---|---|
| NP9-PPR30-230 | u | Pulsador con piloto led modular 230Vca 3NA Rojo |
