# Conmutador modular 3 posiciones (I-0-II) 1P 32A

- Propiedad del archivo: CONSTRUNARIO
- Formato: FIEBDC-3/2012
- Programa: Construnario VersiĆ³n 3.51
- Fecha de los precios: 28/08/2014
- Divisa: EUR

| Código | Ud | Descripción |
|---|---|---|
| NZK1-1-32 | u | Conmutador modular 3 posiciones (I-0-II) 1P 32A |
