# Temporizador desconexion 230Vca 1NA 0, 1...10seg

- Propiedad del archivo: CONSTRUNARIO
- Formato: FIEBDC-3/2012
- Programa: Construnario VersiĆ³n 3.51
- Fecha de los precios: 17/02/2015
- Divisa: EUR

**NTE8-10A_230** u Temporizador desconexion 230Vca 1NA 0, 1...10seg
Temporizador desconexion 230Vca 1NA 0,1...10seg
