# Temporizador conexion 24Vca 1NA 0, 1, ...19seg

- Propiedad del archivo: CONSTRUNARIO
- Formato: FIEBDC-3/2012
- Programa: Construnario VersiĆ³n 3.51
- Fecha de los precios: 17/02/2015
- Divisa: EUR

**NTE8-10B_24CA** u Temporizador conexion 24Vca 1NA 0, 1, ...19seg
Temporizador conexion 24Vca 1NA 0,1,...19seg
