# Temporizador conexion 24Vcc 1NA 30...480seg

- Propiedad del archivo: CONSTRUNARIO
- Formato: FIEBDC-3/2012
- Programa: Construnario VersiĆ³n 3.51
- Fecha de los precios: 17/02/2015
- Divisa: EUR

| Código | Ud | Descripción |
|---|---|---|
| NTE8-480B_24CC | u | Temporizador conexion 24Vcc 1NA 30...480seg |
