# Interruptor conex.tornillos caja moldeada 3P 125A/16A 150kA

- Propiedad del archivo: CONSTRUNARIO
- Formato: FIEBDC-3/2012
- Programa: Construnario VersiĆ³n 3.51
- Fecha de los precios: 28/08/2014
- Divisa: EUR

| Código | Ud | Descripción |
|---|---|---|
| NM8-125R-3P-16A | u | Interruptor conex.tornillos caja moldeada 3P 125A/16A 150kA |
