# Interruptor conex.tornillos caja moldeada 4P 250A/125A 50kA

- Propiedad del archivo: CONSTRUNARIO
- Formato: FIEBDC-3/2012
- Programa: Construnario VersiĆ³n 3.51
- Fecha de los precios: 28/08/2014
- Divisa: EUR

| Código | Ud | Descripción |
|---|---|---|
| NM8S-250S-4P-125A | u | Interruptor conex.tornillos caja moldeada 4P 250A/125A 50kA |
