# Mando motorizado NM8(S)-800/1250 230Vca

- Propiedad del archivo: CONSTRUNARIO
- Formato: FIEBDC-3/2012
- Programa: Construnario VersiĆ³n 3.51
- Fecha de los precios: 28/08/2014
- Divisa: EUR

| Código | Ud | Descripción |
|---|---|---|
| 125691_2 | u | Mando motorizado NM8(S)-800/1250 230Vca |
