# Cubrebornes alto 3P NM8(S)-800/1250

- Propiedad del archivo: CONSTRUNARIO
- Formato: FIEBDC-3/2012
- Programa: Construnario VersiĆ³n 3.51
- Fecha de los precios: 28/08/2014
- Divisa: EUR

| Código | Ud | Descripción |
|---|---|---|
| 125677 | u | Cubrebornes alto 3P NM8(S)-800/1250 |
