# Juego terminales de conexión NM8-400/630 2x240mm2

- Propiedad del archivo: CONSTRUNARIO
- Formato: FIEBDC-3/2012
- Programa: Construnario Versión 3.51
- Fecha de los precios: 28/08/2014
- Divisa: EUR

| Código | Ud | Descripción |
|---|---|---|
| 125636 | u | Juego terminales de conexión NM8-400/630 2x240mm2 |
