# Bloqueo mecánico tipo pasador NM8-400/630

- Propiedad del archivo: CONSTRUNARIO
- Formato: FIEBDC-3/2012
- Programa: Construnario Versión 3.51
- Fecha de los precios: 28/08/2014
- Divisa: EUR

| Código | Ud | Descripción |
|---|---|---|
| 125718 | u | Bloqueo mecánico tipo pasador NM8-400/630 |
