# Relé diferencial electrónico 0, 3A y 0, 5A - 24-48 Vca/Vcc

- Propiedad del archivo: CONSTRUNARIO
- Formato: FIEBDC-3/2012
- Programa: Construnario Versión 3.51
- Fecha de los precios: 28/08/2014
- Divisa: EUR

**RDC-01_24** u Relé diferencial electrónico 0, 3A y 0, 5A - 24-48 Vca/Vcc
Relé diferencial electrónico 0,3A y 0,5A - 24-48 Vca/Vcc
