# Relé diferencial ajustable 0, 025A a 25A - 24-48 Vca/Vcc

- Propiedad del archivo: CONSTRUNARIO
- Formato: FIEBDC-3/2012
- Programa: Construnario Versión 3.51
- Fecha de los precios: 28/08/2014
- Divisa: EUR

**RDC-02_24** u Relé diferencial ajustable 0, 025A a 25A - 24-48 Vca/Vcc
Relé diferencial ajustable 0,025A a 25A - 24-48 Vca/Vcc
