# Relé diferencia ajustable con trafo.110mm incorporado - 24-48 Vca/Vcc

- Propiedad del archivo: CONSTRUNARIO
- Formato: FIEBDC-3/2012
- Programa: Construnario Versión 3.51
- Fecha de los precios: 28/08/2014
- Divisa: EUR

| Código | Ud | Descripción |
|---|---|---|
| RDC-21_110-24 | u | Relé diferencia ajustable con trafo.110mm incorporado - 24-48 Vca/Vcc |
