# Transformador cerrado diam.28mm Carril DIN

- Propiedad del archivo: CONSTRUNARIO
- Formato: FIEBDC-3/2012
- Programa: Construnario VersiĆ³n 3.51
- Fecha de los precios: 28/08/2014
- Divisa: EUR

| Código | Ud | Descripción |
|---|---|---|
| TTC-028D | u | Transformador cerrado diam.28mm Carril DIN |
