# Interruptor conex.tornillos corte al aire 3P 3200/3200A Extraíble/Manual

- Propiedad del archivo: CONSTRUNARIO
- Formato: FIEBDC-3/2012
- Programa: Construnario Versión 3.51
- Fecha de los precios: 28/08/2014
- Divisa: EUR

| Código | Ud | Descripción |
|---|---|---|
| NA1-3200_3200-3P-EM | u | Interruptor conex.tornillos corte al aire 3P 3200/3200A Extraíble/Manual |
