# Bobina de emisión de tensión 40VA 110Vcc

- Propiedad del archivo: CONSTRUNARIO
- Formato: FIEBDC-3/2012
- Programa: Construnario Versión 3.51
- Fecha de los precios: 29/08/2014
- Divisa: EUR

| Código | Ud | Descripción |
|---|---|---|
| NA1-SHT110VCC | u | Bobina de emisión de tensión 40VA 110Vcc |
