# Bobina de mínima tensión 40VA instantánea 230Vca

- Propiedad del archivo: CONSTRUNARIO
- Formato: FIEBDC-3/2012
- Programa: Construnario Versión 3.51
- Fecha de los precios: 29/08/2014
- Divisa: EUR

| Código | Ud | Descripción |
|---|---|---|
| NA1-UVT230VCA | u | Bobina de mínima tensión 40VA instantánea 230Vca |
