# Seccionador manual mando directo 3P 3150A

- Propiedad del archivo: CONSTRUNARIO
- Formato: FIEBDC-3/2012
- Programa: Construnario VersiĆ³n 3.51
- Fecha de los precios: 17/02/2015
- Divisa: EUR

| Código | Ud | Descripción |
|---|---|---|
| NH40-3150_3 | u | Seccionador manual mando directo 3P 3150A |
