# Seccionador manual con fusibles 3P 250A

- Propiedad del archivo: CONSTRUNARIO
- Formato: FIEBDC-3/2012
- Programa: Construnario Versión 3.51
- Fecha de los precios: 29/08/2014
- Divisa: EUR

| Código | Ud | Descripción |
|---|---|---|
| NHR17-250_3_1 | u | Seccionador manual con fusibles 3P 250A |
