# Conmutador manual/automático mando directo tipo III 3P 40A

- Propiedad del archivo: CONSTRUNARIO
- Formato: FIEBDC-3/2012
- Programa: Construnario Versión 3.51
- Fecha de los precios: 29/08/2014
- Divisa: EUR

| Código | Ud | Descripción |
|---|---|---|
| NH40-40_3SZ_III | u | Conmutador manual/automático mando directo tipo III 3P 40A |
