# Pulsador rasante plástico blanco 1NA

- Propiedad del archivo: CONSTRUNARIO
- Formato: FIEBDC-3/2012
- Programa: Construnario Versión 3.51
- Fecha de los precios: 17/02/2015
- Divisa: EUR

| Código | Descripción |
|---|---|
| NP2-EA11 | Pulsador rasante plástico blanco 1NA |
