# Pulsador rasante plástico verde 1NC

- Propiedad del archivo: CONSTRUNARIO
- Formato: FIEBDC-3/2012
- Programa: Construnario Versión 3.51
- Fecha de los precios: 17/02/2015
- Divisa: EUR

| Código | Descripción |
|---|---|
| NP2-EA32 | Pulsador rasante plástico verde 1NC |
