# Pulsador luminoso (led) plástico blanco 1NA 36Vca

- Propiedad del archivo: CONSTRUNARIO
- Formato: FIEBDC-3/2012
- Programa: Construnario Versión 3.51
- Fecha de los precios: 29/08/2014
- Divisa: EUR

| Código | Ud | Descripción |
|---|---|---|
| NP2-EW3161_L_36 | u | Pulsador luminoso (led) plástico blanco 1NA 36Vca |
