# Pulsador luminoso (led) plástico verde 1NA 48Vca

- Propiedad del archivo: CONSTRUNARIO
- Formato: FIEBDC-3/2012
- Programa: Construnario Versión 3.51
- Fecha de los precios: 29/08/2014
- Divisa: EUR

| Código | Ud | Descripción |
|---|---|---|
| NP2-EW3361_L_48 | u | Pulsador luminoso (led) plástico verde 1NA 48Vca |
